# Ertüchtigung BW 108c für Schwertransport
Angebotsaufforderung (GAEB 90, DA83)
Eröffnung: 09.06.26 00:00
Ende der Zuschlagsfrist: 30.06.26
Währung: EUR
Auftraggeber: Bundesrepublik Deutschland vertreten durch

## Zusätzlicher Text
Allgemeine Vorbemerkungen
1. Die Vorbemerkungen zu den einzelnen Leistungsbereichen sind Vertragsbestandteil.
2. Für LV-Positionen, die auf Standardtexte der
zurückgreifen, gilt der Wortlaut des
Langtextes als vertraglich vereinbart.
3. Leistungen, deren Text nicht dem in der StLK
abgedruckten entspricht, haben keine StL-Nr.,
sondern lediglich eine Ordnungszahl (OZ) erhalten.
Sämtliche Vorbemerkungen zu den einzelnen Abschnitten
gelten jedoch für  alle in dem jeweiligen
Abschnitt aufgeführten Leistungen, gleichgültig, ob sie
eine StL-Nr. oder lediglich eine OZ erhalten haben. Die
allgemeinen Vorbemerkungen sind Bestandteil der
Leistungsbeschreibung und gelten für alle Leistungen.
4. Für die Anwendung der Standardtexte sowie der
Ausführung von Leistungen sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und
Umweltverträglichkeit durch eine ständige
qualitätssichernde Güteüberwachung nach Maßgabe
der TL BuB E-StB, der TL G SOB-StB und der
ZTV wwG-StB By nachgewiesen wurde,
sind gleichwertig zu natürlichen Baustoffen.
Ergänzend dazu sind die Einbauklassen anzugeben.
8. Beton und Zementmörtel:
8.1 Der Beton sowie Zementmörtel muss - soweit in der
Leistungsbeschreibung nichts anderes enthalten ist -
der DIN EN 206-1 und der DIN 1045-2 sowie den
ZTV-ING entsprechen.
Die ZTV-ING, Ausgabe Dezember 2023 gilt als vertraglich vereinbart.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.
10. Für das Fördern von Boden und sonstigen Stoffen
innerhalb der Baustelle respektive der Grunderwerbsgrenzen
nach Unterlagen des AG wird keine Förderlänge angegeben.
Förderwege >50m innerhalb der Baustelle sind Nebenleistung.

## Zusätzlicher Text
Abkürzungsverzeichnis für Mengeneinheiten
a  Jahr
cm  Zentimeter
cm2  Quadratzentimeter
d  Tag
h  Stunde
kg  Kilogramm
km  Kilometer
km2  Quadratkilometer
kWh  Kilowattstunde
kWp  Kilowattpeak
l  Liter
m  Meter
m2  Quadratmeter
m3  Kubikmeter
mm  Millimeter
Mt  Monat
psch  Pauschal
St  Stück
t  Tonne
Wo  Woche
md  Meter * Tag
mMt  Meter * Monat
mWo  Meter * Woche
m2d  Quadratmeter * Tag
m2Mt  Quadratmeter * Monat
m2Wo  Quadratmeter * Woche
m3d  Kubikmeter * Tag
m3Mt  Kubikmeter * Monat
m3Wo  Kubikmerter * Wocher
Sth  Stück * Stunde
Std  Stück * Tag
StMt  Stück * Monat
STWo  Stück * Woche
St/M  Stück pro Monat
St/J  Stück pro Jahr

## Zusätzlicher Text
Das Bauwerk besitzt zwei getrennte Überbauten. Die geplante
provisorische Unterstellung der Spannbeton-Längsträger erfolgt nur am
nördlichen Teilbauwerk - BW108C (Fahrtrichtung Bamberg).

## provisorische Unterstützung
Datum: 27.05.26

### Bereich 01 BW108c-provisorische Unterstützung der Spannbeton-Längsträger

#### Abschnitt 01.01 LB101 Baustelleneinrichtung, Baubegleitende Leistungen

**01.01.0010 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0020 Baustelle räumen Sämtl. LV-Abschn.**
StL-Nr. 21910111201
Baustelle von allen Geräten, Anlagen, Einrichtungen und
dgl. räumen. Benutzte Flächen und Wege entsprechend dem
ursprünglichen Zustand herrichten. Soweit nicht für
bestimmte Leistungen für das Räumen der Baustelle gesonderte Positionen im Leistungsverzeichnis enthalten
sind, gilt die Pauschale
für alle Leistungen sämtlicher Abschnitte des Leistungsverzeichnisses.
Menge: 1,000 Psch

**01.01.0030 Bauzaun aufstellen und entfernen Zaunhöhe 2,0 m*Stahlgitter-FT**
StL-Nr. 21910120733
Bauzaun nach Unterlagen des AG einschl. der erforderlichen Tore und Pfosten standsicher aufstellen, während
der Bauzeit vorhalten und unterhalten sowie nach Beendigung der Bauzeit entfernen. 70 v.H. des Preises werden nach Aufstellen, der Rest nach Entfernen des Bauzaunes vergütet.
Zaunhöhe = 2,00 m.
Zaun aus Stahlgitter-Fertigteilen.
Menge: 200,000 m

**01.01.0040 Werkstatt- und Montageplanung Traggerüst inkl. Gründung inkl. Bestandsaufmaß vor Ort**
Werkstatt- und Montageplanung für Traggerüst inkl.
Gründung durchführen und zur Prüfung liefern.
Erstelllung der Werkstattplanung auf Basis der
Unterlagen des AG sowie auf Basis eines Aufmaßes des
Bestandsbauwerkes durch den AN vor Ort.
Plangleichstellung mit Übernahme der Prüfvermerke
durchführen und liefern.
Reinschriftexemplar mit Freigabevermerken im PDF-
Format übermitteln.
Menge: 1,000 Psch

**01.01.0050 Vermessungsarb. durchführen Bestandsaufmaß vor Ort**
Alle Vermessungsleistungen, die zur technischen
Bearbeitung, Ausführung beschriebenen Leistungen
erforderlich sind.
Eingeschlossen sind alle erforderlichen Vermarkungen,
örtliche Aufmaße und Nebenleistungen sowie die
Auswertungen der Vermessungsergebnisse,
inkl. Bestandseinmessung der Spannbeton-Längsträger,
vorhandene Geländehöhen vor Beginn der Bauarbeiten.
Vermessungsarbeiten für für die Absteckung aller
Bauteile und Verkehrsflächen durchführen.
inkl. Durchführung eines Aufmaßes des
Bestandsbauwerkes als Grundlage der Werkplanung
Traggerüst
Menge: 1,000 Psch

**01.01.0060 Höhenfestpunkt herstellen**
Höhenfestpunkt in Abstimmung mit dem AG herstellen.
Der Höhenfestpunkt ist kurz nach Auftragserteilung
herzustellen und spätestens vor Durchführung der ersten
Geländeaufnahme durch den AN auf die vom AG
zur Verfügung gestellten Höhenfestpunkte einzumessen.
Höhenfestpunkt mittels Meßbolzen am Bestandsbauwerk
setzen
Menge: 2,000 St

**01.01.0070 Beweissicherung**
Beweissicherung vor Beginn sowie nach Fertigstellung
der Bauarbeiten. Aufnahme und Dokumentation des
baulichen und technischen Ist-Zustands aller im
Einflussbereich der Maßnahme befindlichen Gebäude,
baulichen Anlagen, Verkehrsflächen und sonstigen
relevanten Objekte.

Leistungsumfang:
-Ortsbegehung mit fachkundigem Personal
-Systematische visuelle Erfassung aller relevanten
Bauteile
-Hochauflösende digitale Foto- und Videoaufnahmen mit
eindeutiger Zuordnung (Standort, Blickrichtung,
Bauteil)
-Dokumentation vorhandener Schäden, Risse, Setzungen, -
und sonstiger Auffälligkeiten
-Erstellung eines strukturierten Zustandsprotokolls
inkl. Lageplanmarkierungen
-Beschriftung, Datierung und fortlaufende Nummerierung
aller Aufnahmen
-Zusammenstellung der vollständigen Dokumentation in
digitaler Form (PDF + Bildmaterial)
-Übergabe an den Auftraggeber in Ausfertigung
Menge: 1,000 Psch

**01.01.0080 Verk.Fl.unterh.**
Verkehrsflächen zur Aufrechterhaltung
des öffentlichen und Anlieger-Verkehrs
sowie des Baustellenverkehrs
innerhalb des Baubereiches verkehrssicher unterhalten.
Befestigung aus Sand-Schotter-Gemisch
für Baustellenzufahrten zur Baustelle
auf Zufahrtstraße / Wirtschaftsweg sowie bauzeitliche
Baustellenzuwegungen und
spätere Betriebsflächen und -wege
Verkehrsflächen im Zuge der vom AG
zur Verfügung gestellten Zufahrtswege.
Länge Wirtschaftsweg von Langenstadt zu Baufeld: ca.
900m
Menge: 40,000 d

**01.01.0090 Anzeige Baumaßnahme**
Der Beginn und der Abschluss der Baumaßnahme sind dem
zuständigen WWA und dem Fischereiberechtigtem per E-
Mail anzuzeigen.
Termine:
- 7 KT vor Baubeginn
- mit Fertigtstellung.
Menge: 1,000 St

**01.01.0100 Havarieplan**
Havarie- und Hochwassermaßnahmeplan für die Baustelle
erstellen. Havarieplan für Arbeiten im Bereich Rotmain.
Inhalt: Schutzmaßnahmen und Maßnahmen bei Unfällen mit
wassergefährdenden Stoffen sowie Sicherungsmaßnahmen
bei Hochwasser.
Abstimmung mit der unteren Wasserbehörde und den
zuständigen Umweltbehörden durchführen.
Menge: 1,000 Psch

#### Abschnitt 01.02 LB103 VERKEHRSSICHERUNG AN ARBEITSSTELLEN

**01.02.0010 Verkehrsschild aufb., abb., vorh. Ronde,Dreie.Quad.*Größe 2 Typ RA1 Höhe 2,00 m**
StL-Nr. 22110520812109399
Verkehrsschild aufbauen, vorhalten, warten, instand
setzen und abbauen. Aufstellvorrichtung nach statischen
Erfordernissen. Vorübergehende Verkehrssicherungsmaßnahmen durchführen. Die Kontrolle wird gesondert
vergütet.
Verkehrsschild = Ronde, Dreieck, Quadrat.
Größe 2.
Retroreflektierend mit Folie Klasse RA1.
Aufstellvorrichtung 'Pfosten mit Pfostenfuß'
Aufstellhöhe über der Verkehrsfläche = 2,00 m.
Einsatzzeit 'gesamte Bauzeit'
Menge: 8,000 St

#### Abschnitt 01.03 LB106 ERDBAU

**01.03.0010 Oberboden abtragen und lagern Abtr.über 10-30cm*Oberbod.i.lagern Lagerfl.AN Bauz.*Abrechnung Abtrag**
StL-Nr. 224106110002111
Oberboden ggf. einschließlich Vegetationsdecke abtragen
und lagern. Oberboden in regelmäßig geformten Mieten
locker aufsetzen. Ansaat und Mähen einer Decksaat werden gesondert vergütet. Beschreibung der Homogenbereiche nach Unterlagen des AG.
Dicke des Abtrages über 10 bis 30 cm.
Oberboden innerhalb der Baustelle lagern.
Lagerflächen während der Bauzeit bereitstellen.
Abrechnung nach Abtragsprofilen.
Menge: 594,000 m3

**01.03.0020 Unterlage profilieren für SOB EV2 mind.45 Unebenh. max.3 cm**
Unterlage für Schicht ohne Bindemittel auf Sollhöhe
nach Unterlagen des AG profilieren und verdichten.
Liefern von Baustoff bzw. Entfernen von überschüssigem Baustoff wird gesondert vergütet. Erschwernisse
durch Einbauten sowie anarbeiten an Bestand sind in
Pos. enthalten
Unterlage = anstehender Boden (nach Oberbodenabtrag)
Verformungsmodul der profilierten Unterlage mindestens 45 MPa.
Unebenheit innerhalb einer 4,00 m langen Messstrecke
höchstens 3 cm in Längs- und Querrichtung.
Menge: 1800,000 m2

**01.03.0030 Geotextil als Trennschicht verlegen Nutz.Dauer<25Jahr*pH 4-9 GRK 4*Filter Unterl. AG verlegen quer Abr. Überdeckung**
StL-Nr. 22410640311011191
Geotextil als Trenn- und Filterschicht verlegen. Trennschicht nach Unterlagen des AG. Überlappung mindestens
0,50 m. Überschüttung wird gesondert vergütet.
Erforderliche Nutzungsdauer bis 25 Jahre.
pH-Wert des Umgebungsmilieus 4 bis 9.
Geotextilrobustheitsklasse 4.
Filtereigenschaften nach Unterlagen des AG.
Verlegen quer zur Straßenachse.
Verlegen auf Flächen 'Baustellenzufahrt sowie BE-
Fläche'
Abrechnnung nach überdeckter Trennfläche.
Menge: 1800,000 m2

#### Abschnitt 01.04 LB109 WASSERHALTUNG

**01.04.0010 Bachverrohrung nach Unterlagen des AG herstellen**
Bachverrohrung nach Unterlagen des AG herstellen und
vorhalten,
Hydraulische und bautechnische Erfordernisse nach
Unterlagen des AG

Bachverrohrung übergeht in Eigentum des AG
Beseitigung/ Rückbau ist nicht im Leistungsumfang
enthalten
Bachverrohrung mittels 3 Stück Stahlbetonrohr STB
DN2000 SN-K-FM
Rohrlänge:  3 Stück x 12,5m
inkl. Erdarbeiten
inkl. Bettung auf Sauberkeitsschicht d=20cm
inkl. Lagesicherung der Rohre mit seiticher Ortbeton-
Rückenstütze h=50cm
Menge: 1,000 Psch

#### Abschnitt 01.05 LB112 SCHICHTEN OHNE BINDEMITTEL

**01.05.0010 Baustoff f. Profilausgleich liefern FSS**
StL-Nr. 22411203101
Baustoff für Profilausgleich liefern.
Baustoff für Frostschutzschicht.
Menge: 30,000 t

**01.05.0020 Frostschutzschicht herstellen Bk0,3 0/45 URA+Einbaudoku DPr min. 97 v.H. Baustraße**
Frostschutzschicht herstellen für Baustraße
In Verkehrsflächen der Belastungsklasse Bk0,3,
mehrlagig, obere Lage mit Fertiger.
Baustoffgemisch 0/45.
Umweltrelevante Anforderungen beim Einsatz von Baustoffgemischen einschließlich Einbaudokumentation nach
Unterlagen des AG. Einbaudokumentation übergeben.
Verdichtungsgrad DPr mindestens 97 v.H.
Einbaudicke 30cm
Abrechnung nach Lieferschein
Menge: 180,000 m3

**01.05.0030 Baustoff f. Profilausgleich liefern FSS**
StL-Nr. 22411203101
Baustoff für Profilausgleich liefern.
Baustoff für Frostschutzschicht.
Menge: 30,000 t

**01.05.0040 Frostschutzschicht herstellen Bk0,3 0/45 URA+Einbaudoku DPr min. 97 v.H. BE-Fläche**
Frostschutzschicht herstellen für BE-Flächen
In Verkehrsflächen der Belastungsklasse Bk 0,3,
mehrlagig, obere Lage mit Fertiger.
Baustoffgemisch 0/45.
Umweltrelevante Anforderungen beim Einsatz von Baustoffgemischen einschließlich Einbaudokumentation nach
Unterlagen des AG. Einbaudokumentation übergeben.
Verdichtungsgrad DPr mindestens 97 v.H.
Einbaudicke 30cm
Abrechnung nach Lieferschein
Menge: 324,000 m3

**01.05.0050 Frostschutzschicht herstellen FSS0/45 DPr min. 100 v.H. Profilausgleich N Wiegescheinen**
Frostschutzschicht herstellen.
In Verkehrsflächen/ Wirtschaftsweg
Einbau in Teilflächen bzw. Kleinflächen
Baustoffgemisch 0/45.
Verdichtungsgrad DPr mindestens 100 v.H.
Zum Profilausgleich.
Abrechnung nach Wiegescheinen.
Menge: 120,000 t

#### Abschnitt 01.06 LB115 Pflasterdecken, Plattenbeläge, Einfassungen

**01.06.0010 Wassserbausteindecke aus Naturstein herstellen Flächen bis 2 m2**
Wasserbausteindecke aus Natursteinen herstellen.
Einzelflächen unter Bauwerk
Format für Rastermaß = 160/160/140 mm.
Bettung und Fugen aus Beton C20/25
Instandsetzung eventueller Beschädigungen von
Kleinflächen der vorhandenen Wasserbau-Pflasterdecke
im Zuge der Bauarbeiten
Menge: 10,000 m2

#### Abschnitt 01.07 LB116 Gerüste, Behelfsbrücken

**01.07.0010 Traggerüst gemäß Unterlagen des AG**
Traggerüst entsprechend statischen,
konstruktiven und sicherheitstechnischen Erfordernissen
herstellen. Ausführung gemäß Unterlagen des AG
Gründung mittels Stahlbetonfundamente,die Abrechnung
der Gründung erfolgt in separater Postion
das Traggerüst geht in Eigentum des AG über, der Abbau
ist nicht Bestandteil des Leistungsumfanges.
Einrichtungen für Verkehrssicherung sowie Öffnungen
nach Unterlagen des AG einbauen.
Einsatzort(e) für gesamtes Bauwerk BW108c
Traggerüst als Notunterstützung der beiden Spannbeton-
Längsträger .
inkl. eventuell notwendigen Einsatz von einer
Presseneinheit (inkl. Hydraulikaggregat) zum Anpressen
der Jochträger, Vorhaltung der Presseneinheit über die
Gesamtdauer der Traggerüstmontage
inkl. statisch/konstruktiver Verbindung mittels
Aussteifungslaschen und Verdübelung an das
Bestandsbauwerk
Abrechnung nach Nettogewicht der tatsächlich
gelieferten und verbauten Stahlteile gemäß ATV DIN
18335 (ohne zuschläge für Verschnitt, Transport,
Hilfskonstruktionen und Hilfsstoffe)
Für die Schweißarbeiten wird die Ausführungsklasse
EXC3 definiert
Menge: 137,000 t

**01.07.0020 Futterbleche liefern und montieren**
Futterbleche gemäß Unterlagen des AG liefern und
montieren
Einbau der Futterbleche als Kraftschluss zwischen
Jochträger und bestehenden Spannbeton-Längsträger
die Höhe der futterbelche sind vorab nach Erstellung
des Traggerüstes aufzumessen, passgenau zu fertigen
und zwischen Oberkante Jochträger und Unterkante
Spannbeton-Längsträger zu montieren
Annahme Futterblechdicke: 2 mm - 10 mm
inkl. eventuell notwendigen Einsatz von einer
Presseneinheit (inkl. Hydraulikaggregat) zum Anpressen
der Jochträger
Menge: 0,300 t

**01.07.0030 Verankerung mit Anker Fischer FAZ IIPlus Ankerlänge 130mm**
Verankerung des Traggerüstes in Beton mit Bolzenanker
Fischer FAZ II Plus 12/30 oder glw.
Ankerlänge: 130mm
inkl. Bohrarbeiten und Nebenleistungen
Menge: 150,000 St

#### Abschnitt 01.08 LB118 Kunstbauten aus Beton u. Stahlbeton

**01.08.0020 Beton f. Sauberkeitsschicht herst. C12/15 X0**
Beton für Sauberkeitsschicht einschließlich ggf. erforderlicher Schalung nach Unterlagen des AG herstellen.
Ggf. erforderliche Schalung vorhalten und beseitigen.
Druckfestigkeitsklasse C12/15.
Expositionsklasse X0.
Dicke min. 10 cm.
Menge: 190,000 m2

**01.08.0030 Bew. Beton einschl. Schalung herst. Fundament Stahlbeton C30/37 XC4**
Bewehrten Beton einschließlich Schalung nach Unterlagen
des AG herstellen. Schalung vorhalten und beseitigen.
Bewehrung und Traggerüst der Bemessungsklasse B werden
gesondert vergütet.
Bauteil = Fundament für Traggerüst.
Art der Verwendung = Stahlbeton.
Druckfestigkeitsklasse C30/37.
Expositionsklasse XC4
Schalung ohne Sichtflächenanforderungen
Menge: 60,000 m3

**01.08.0040 Betonstahl einbauen in Fundamente für Traggerüst**
Betonstahl entsprechend statischen und konstruktiven
Erfordernissen einbauen.
Bauteil = Fundamente für Traggerüst
Stahlsorte B500 B/M
Menge: 6,000 t

USt %: 19,00
